# Aerovital completo blanco

- Propiedad del archivo: CONSTRUNARIO
- Formato: FIEBDC-3/2012
- Programa: Construnario Versión 2.11
- Fecha de los precios: 22/06/2015
- Divisa: EUR

**AEROVITAL** u Aerovital completo blanco
Aireador universal con filtro de polen. La solución ideal para personas alérgicas. Mando electrónico a distancia. Sistema con aislamiento acústico, aireador silencioso, con recuperación de calor, ventilación de seguridad y control de humedad.
