# Manilla exterior SI/O HS-300 PZ, plata

- Propiedad del archivo: CONSTRUNARIO
- Formato: FIEBDC-3/2012
- Programa: Construnario Versión 2.11
- Fecha de los precios: 23/06/2015
- Divisa: EUR

| Código | Ud | Descripción |
|---|---|---|
| PMHB0040-524 | u | Manilla exterior SI/O HS-300 PZ, plata |
