# Tapa SI Line HS interior/exterior PZ, blanco

- Propiedad del archivo: CONSTRUNARIO
- Formato: FIEBDC-3/2012
- Programa: Construnario Versión 2.11
- Fecha de los precios: 23/06/2015
- Divisa: EUR

| Código | Ud | Descripción |
|---|---|---|
| PKHB0040-502 | u | Tapa SI Line HS interior/exterior PZ, blanco |
