# Prolongación cremona para HS-200/HS-300, plata

- Propiedad del archivo: CONSTRUNARIO
- Formato: FIEBDC-3/2012
- Programa: Construnario Versión 2.11
- Fecha de los precios: 23/06/2015
- Divisa: EUR

| Código | Ud | Descripción |
|---|---|---|
| PMGB0010-132 | u | Prolongación cremona para HS-200/HS-300, plata |
