# Carro medio H-300 TS

- Propiedad del archivo: CONSTRUNARIO
- Formato: FIEBDC-3/2012
- Programa: Construnario Versión 2.11
- Fecha de los precios: 23/06/2015
- Divisa: EUR

**PLWB0050-100** u Carro medio H-300 TS
- Son necesarios 2 carros adicionales por hoja junto con 4 uds ref. 291672 y 2 uds. BU4T.
