# Tapa SI-Line HS interior-exterior PZ, plata mate

- Propiedad del archivo: CONSTRUNARIO
- Formato: FIEBDC-3/2012
- Programa: Construnario Versión 2.11
- Fecha de los precios: 23/06/2015
- Divisa: EUR

| Código | Ud | Descripción |
|---|---|---|
| PKHB0010-05G | u | Tapa SI-Line HS interior-exterior PZ, plata mate |
