# Bolsa goma HS embutir HH0134-02 L=17.50 m, negra

- Propiedad del archivo: CONSTRUNARIO
- Formato: FIEBDC-3/2012
- Programa: Construnario Versión 2.11
- Fecha de los precios: 23/06/2015
- Divisa: EUR

| Código | Ud | Descripción |
|---|---|---|
| PDPB0030-099 | u | Bolsa goma HS embutir HH0134-02 L=17.50 m, negra |
