# Accesorio para guía 7642-06 56/3 68/25 negro

- Propiedad del archivo: CONSTRUNARIO
- Formato: FIEBDC-3/2012
- Programa: Construnario Versión 2.11
- Fecha de los precios: 23/06/2015
- Divisa: EUR

| Código | Ud | Descripción |
|---|---|---|
| PMRB0020-023 | u | Accesorio para guía 7642-06 56/3 68/25 negro |
