# Perfil superior HH-0130-02 GR-400 F77 3501-4000 mm

- Propiedad del archivo: CONSTRUNARIO
- Formato: FIEBDC-3/2012
- Programa: Construnario Versión 2.11
- Fecha de los precios: 23/06/2015
- Divisa: EUR

| Código | Ud | Descripción |
|---|---|---|
| 151037 | u | Perfil superior HH-0130-02 GR-400 F77 3501-4000 mm |
