# Perfil guía superior HS/M 3000 mm bronce oscuro

- Propiedad del archivo: CONSTRUNARIO
- Formato: FIEBDC-3/2012
- Programa: Construnario Versión 2.11
- Fecha de los precios: 23/06/2015
- Divisa: EUR

| Código | Ud | Descripción |
|---|---|---|
| PPFSM300-5J3 | u | Perfil guía superior HS/M 3000 mm bronce oscuro |
