# Metro de junta aislante nº 45 gris RAL 7040 (rollos de 15 metros)

- Propiedad del archivo: CONSTRUNARIO
- Formato: FIEBDC-3/2012
- Programa: Construnario Versión 2.11
- Fecha de los precios: 23/06/2015
- Divisa: EUR

| Código | Ud | Descripción |
|---|---|---|
| PBZB0030-0E6 | m | Metro de junta aislante nº 45 gris RAL 7040 (rollos de 15 metros) |
