# Corredera CS-1*440-1010 mm gris L/inox-1 punto de cierre

- Propiedad del archivo: CONSTRUNARIO
- Formato: FIEBDC-3/2012
- Programa: Construnario Versión 2.11
- Fecha de los precios: 23/06/2015
- Divisa: EUR

| Código | Ud | Descripción |
|---|---|---|
| 313114 | u | Corredera CS-1*440-1010 mm gris L/inox-1 punto de cierre |
