# Corredera CS-2**1010-1810 mm gris L/inox

- Propiedad del archivo: CONSTRUNARIO
- Formato: FIEBDC-3/2012
- Programa: Construnario Versión 2.11
- Fecha de los precios: 23/06/2015
- Divisa: EUR

| Código | Ud | Descripción |
|---|---|---|
| 313121 | u | Corredera CS-2**1010-1810 mm gris L/inox |
