# Corredera CS-2 PZ ag 17 mm 10-1800 mm gris l/inox-2 puntos de cierre

- Propiedad del archivo: CONSTRUNARIO
- Formato: FIEBDC-3/2012
- Programa: Construnario Versión 2.11
- Fecha de los precios: 23/06/2015
- Divisa: EUR

| Código | Ud | Descripción |
|---|---|---|
| PGMD0010-200 | u | Corredera CS-2 PZ ag 17 mm 10-1800 mm gris l/inox-2 puntos de cierre |
