# Corredera balcón para manilla ***1501-2400MM TS-3 puntos de cierre

- Propiedad del archivo: CONSTRUNARIO
- Formato: FIEBDC-3/2012
- Programa: Construnario Versión 2.11
- Fecha de los precios: 23/06/2015
- Divisa: EUR

| Código | Ud | Descripción |
|---|---|---|
| COR180T | u | Corredera balcón para manilla ***1501-2400MM TS-3 puntos de cierre |
