# Ruedas corredera CS eje de 18 mm (Salamander Setline )

- Propiedad del archivo: CONSTRUNARIO
- Formato: FIEBDC-3/2012
- Programa: Construnario Versión 2.11
- Fecha de los precios: 23/06/2015
- Divisa: EUR

| Código | Ud | Descripción |
|---|---|---|
| RCOR18 | u | Ruedas corredera CS eje de 18 mm (Salamander Setline ) |
