# Rueda P-2001E-M-A simple 70 kg por rueda

- Propiedad del archivo: CONSTRUNARIO
- Formato: FIEBDC-3/2012
- Programa: Construnario Versión 2.11
- Fecha de los precios: 23/06/2015
- Divisa: EUR

| Código | Ud | Descripción |
|---|---|---|
| P-2001E-M-A | u | Rueda P-2001E-M-A simple 70 kg por rueda |
