# Rueda T-15/18-A simple 50 kg por rueda

- Propiedad del archivo: CONSTRUNARIO
- Formato: FIEBDC-3/2012
- Programa: Construnario Versión 2.11
- Fecha de los precios: 23/06/2015
- Divisa: EUR

| Código | Ud | Descripción |
|---|---|---|
| T-15/18-A | u | Rueda T-15/18-A simple 50 kg por rueda |
