# Accesorios superior hoja 87 PSK-160, marrón plus

- Propiedad del archivo: CONSTRUNARIO
- Formato: FIEBDC-3/2012
- Programa: Construnario Versión 2.11
- Fecha de los precios: 25/06/2015
- Divisa: EUR

| Código | Ud | Descripción |
|---|---|---|
| PMPF7090-512 | u | Accesorios superior hoja 87 PSK-160, marrón plus |
