# Varillaje de transmisión GR-3*1541-1800 TS

- Propiedad del archivo: CONSTRUNARIO
- Formato: FIEBDC-3/2012
- Programa: Construnario Versión 2.11
- Fecha de los precios: 25/06/2015
- Divisa: EUR

| Código | Ud | Descripción |
|---|---|---|
| 279656 | u | Varillaje de transmisión GR-3*1541-1800 TS |
