# Tapa para compás SI-Plata PSK-200/Z

- Propiedad del archivo: CONSTRUNARIO
- Formato: FIEBDC-3/2012
- Programa: Construnario Versión 2.11
- Fecha de los precios: 25/06/2015
- Divisa: EUR

| Código | Ud | Descripción |
|---|---|---|
| PKAL0010-025 | u | Tapa para compás SI-Plata PSK-200/Z |
