# Varilla horizontal 123 S-ES 1001-1230 mm# PSK-200

- Propiedad del archivo: CONSTRUNARIO
- Formato: FIEBDC-3/2012
- Programa: Construnario Versión 2.11
- Fecha de los precios: 25/06/2015
- Divisa: EUR

| Código | Ud | Descripción |
|---|---|---|
| 296110 | u | Varilla horizontal 123 S-ES 1001-1230 mm# PSK-200 |
