# Varilla horizontal/vertical cond. 192 S-ES 1691-1920 mm ## PSK-2

- Propiedad del archivo: CONSTRUNARIO
- Formato: FIEBDC-3/2012
- Programa: Construnario Versión 2.11
- Fecha de los precios: 25/06/2015
- Divisa: EUR

| Código | Ud | Descripción |
|---|---|---|
| 296141 | u | Varilla horizontal/vertical cond. 192 S-ES 1691-1920 mm ## PSK-2 |
