# Varillaje vertical 123 1000-1230/490 MM PSK-200

- Propiedad del archivo: CONSTRUNARIO
- Formato: FIEBDC-3/2012
- Programa: Construnario Versión 2.11
- Fecha de los precios: 25/06/2015
- Divisa: EUR

| Código | Ud | Descripción |
|---|---|---|
| 295144 | u | Varillaje vertical 123 1000-1230/490 MM PSK-200 |
