# Cartón carros PSK 160 Y PSK200/Z plus derecha

- Propiedad del archivo: CONSTRUNARIO
- Formato: FIEBDC-3/2012
- Programa: Construnario Versión 2.11
- Fecha de los precios: 25/06/2015
- Divisa: EUR

| Código | Ud | Descripción |
|---|---|---|
| PMKJ0031-100 | u | Cartón carros PSK 160 Y PSK200/Z plus derecha |
