# Deslizador compás PSK

- Propiedad del archivo: CONSTRUNARIO
- Formato: FIEBDC-3/2012
- Programa: Construnario Versión 2.11
- Fecha de los precios: 25/06/2015
- Divisa: EUR

| Código | Descripción |
|---|---|
| PFZJ0020-099 | Deslizador compás PSK |
