# Guía PSK Plus GR. 87/200 870/2000 mm 9001

- Propiedad del archivo: CONSTRUNARIO
- Formato: FIEBDC-3/2012
- Programa: Construnario Versión 2.11
- Fecha de los precios: 25/06/2015
- Divisa: EUR

| Código | Ud | Descripción |
|---|---|---|
| PMPJ0100-501 | u | Guía PSK Plus GR. 87/200 870/2000 mm 9001 |
