# Tapa inferior hoja PSK Plus 200Z/160+PLUS 573 cm, marrón

- Propiedad del archivo: CONSTRUNARIO
- Formato: FIEBDC-3/2012
- Programa: Construnario Versión 2.11
- Fecha de los precios: 25/06/2015
- Divisa: EUR

| Código | Ud | Descripción |
|---|---|---|
| PPAJ0180-512 | u | Tapa inferior hoja PSK Plus 200Z/160+PLUS 573 cm, marrón |
