# Tapa F superior marco PSK/Z-200 583 mm, marrón

- Propiedad del archivo: CONSTRUNARIO
- Formato: FIEBDC-3/2012
- Programa: Construnario Versión 2.11
- Fecha de los precios: 25/06/2015
- Divisa: EUR

| Código | Ud | Descripción |
|---|---|---|
| PPAJ0190-012 | u | Tapa F superior marco PSK/Z-200 583 mm, marrón |
