# Conjunto tapas PSK-Z/200-PSK/160 Y PSK plus, SI-Plata

- Propiedad del archivo: CONSTRUNARIO
- Formato: FIEBDC-3/2012
- Programa: Construnario Versión 2.11
- Fecha de los precios: 25/06/2015
- Divisa: EUR

| Código | Ud | Descripción |
|---|---|---|
| PMAJ0050-025 | u | Conjunto tapas PSK-Z/200-PSK/160 Y PSK plus, SI-Plata |
