# Accesorio superior hoja 130 PSK-160, SI-Plata

- Propiedad del archivo: CONSTRUNARIO
- Formato: FIEBDC-3/2012
- Programa: Construnario Versión 2.11
- Fecha de los precios: 30/06/2015
- Divisa: EUR

| Código | Ud | Descripción |
|---|---|---|
| 305928 | u | Accesorio superior hoja 130 PSK-160, SI-Plata |
