# Carro adicional PSK Plus 200/Z+160 KG derecha

- Propiedad del archivo: CONSTRUNARIO
- Formato: FIEBDC-3/2012
- Programa: Construnario Versión 2.11
- Fecha de los precios: 30/06/2015
- Divisa: EUR

| Código | Ud | Descripción |
|---|---|---|
| PLWL0031-100 | u | Carro adicional PSK Plus 200/Z+160 KG derecha |
