# Guía PSK Plus GR.200/426 2000/4260 mm, blanco

- Propiedad del archivo: CONSTRUNARIO
- Formato: FIEBDC-3/2012
- Programa: Construnario Versión 2.11
- Fecha de los precios: 30/06/2015
- Divisa: EUR

| Código | Ud | Descripción |
|---|---|---|
| PMPJ0140-502 | u | Guía PSK Plus GR.200/426 2000/4260 mm, blanco |
