# Varilla vertical 238 2151-2360 S-ES mm ##PSK 200 cond

- Propiedad del archivo: CONSTRUNARIO
- Formato: FIEBDC-3/2012
- Programa: Construnario Versión 2.11
- Fecha de los precios: 30/06/2015
- Divisa: EUR

| Código | Descripción |
|---|---|
| 296165 | Varilla vertical 238 2151-2360 S-ES mm ##PSK 200 cond |
