# Manilla HSK-250/PSKZ interior Pz, F9

- Propiedad del archivo: CONSTRUNARIO
- Formato: FIEBDC-3/2012
- Programa: Construnario Versión 2.11
- Fecha de los precios: 30/06/2015
- Divisa: EUR

| Código | Ud | Descripción |
|---|---|---|
| PMHC0020-5H4 | u | Manilla HSK-250/PSKZ interior Pz, F9 |
