# Manilla PSK-200/Z exterior Pz c/pers, plata EV1

- Propiedad del archivo: CONSTRUNARIO
- Formato: FIEBDC-3/2012
- Programa: Construnario Versión 2.11
- Fecha de los precios: 30/06/2015
- Divisa: EUR

| Código | Ud | Descripción |
|---|---|---|
| PHAL0010-524 | u | Manilla PSK-200/Z exterior Pz c/pers, plata EV1 |
