# Guía PS GR.160/346 1600/3460 mm, blanco

- Propiedad del archivo: CONSTRUNARIO
- Formato: FIEBDC-3/2012
- Programa: Construnario Versión 2.11
- Fecha de los precios: 01/07/2015
- Divisa: EUR

| Código | Ud | Descripción |
|---|---|---|
| PMPJ4030-002 | u | Guía PS GR.160/346 1600/3460 mm, blanco |
