# Cerradura inferior - superior 2 hojas LM

- Propiedad del archivo: CONSTRUNARIO
- Formato: FIEBDC-3/2012
- Programa: Construnario Versión 2.11
- Fecha de los precios: 01/07/2015
- Divisa: EUR

| Código | Ud | Descripción |
|---|---|---|
| 255797 | u | Cerradura inferior - superior 2 hojas LM |
