# Bisagra superior marco KF 6x12 DH 100 kg TS

- Propiedad del archivo: CONSTRUNARIO
- Formato: FIEBDC-3/2012
- Programa: Construnario Versión 2.11
- Fecha de los precios: 01/07/2015
- Divisa: EUR

| Código | Ud | Descripción |
|---|---|---|
| 283806 | u | Bisagra superior marco KF 6x12 DH 100 kg TS |
