# Bisagra inferior hoja corto N KF 6x16/16TS

- Propiedad del archivo: CONSTRUNARIO
- Formato: FIEBDC-3/2012
- Programa: Construnario Versión 2.11
- Fecha de los precios: 02/07/2015
- Divisa: EUR

| Código | Ud | Descripción |
|---|---|---|
| FBEB0010-100 | u | Bisagra inferior hoja corto N KF 6x16/16TS |
