# Tapa bisagra inferior hoja/N KF EB, SI-plata FAV

- Propiedad del archivo: CONSTRUNARIO
- Formato: FIEBDC-3/2012
- Programa: Construnario Versión 2.11
- Fecha de los precios: 02/07/2015
- Divisa: EUR

| Código | Ud | Descripción |
|---|---|---|
| FKEB0020-L25 | u | Tapa bisagra inferior hoja/N KF EB, SI-plata FAV |
