# Puerta automática para salidas de emergencia con certificado TÜV

- Propiedad del archivo: CONSTRUNARIO
- Formato: FIEBDC-3/2012
- Programa: Construnario Versión 2.11
- Fecha de los precios: 02/07/2015
- Divisa: EUR

**ECdrive FR-RWS** u Puerta automática para salidas de emergencia con certificado TÜV
ECdrive soporta pesos de puerta de hasta 120 Kg y garantiza la máxima fiabilidad. Sus materiales de primera clase y la tecnología de control más puntera garantizan un rendimiento altamente fiable. Gracias a su reducido desgaste y su sistema autolimpiador, el deslizamiento de las puertas automáticas es extremadamente silencioso. Dispone de una cubierta redondeada que consigue darle al modelo un toque muy atractivo. Cumple con las máximas exigencias de seguridad gracias a su control intuitivo: Nivel de seguridad D 15 cm de cobertor.
