# SL - Puerta automática Slim Drive

- Propiedad del archivo: CONSTRUNARIO
- Formato: FIEBDC-3/2012
- Programa: Construnario Versión 2.11
- Fecha de los precios: 02/07/2015
- Divisa: EUR

**Slimdrive SL** u SL - Puerta automática Slim Drive
Slimdrive se caracteriza por un diseño extremadamente esbelto que permite al diseñador y arquitecto incorporar las automatismos de manera que sean casi totalmente invisibles. La altura del cobertor es de tan sólo 7 cm, que también alberga el sistema de seguridad para puertas correderas en salidas de emergencia. Deslizamiento ágil de dos hojas de hasta 120 Kg a 0,7 m/s. Cumple con las máximas exigencias de seguridad gracias a su control intuitivo: Nivel de seguridad D.
