# Cerradura 2750 modular PZ cincada F/16/35

- Propiedad del archivo: CONSTRUNARIO
- Formato: FIEBDC-3/2012
- Programa: Construnario Versión 2.11
- Fecha de los precios: 02/07/2015
- Divisa: EUR

**2750MPZC35** u Cerradura 2750 modular PZ cincada F/16/35
Frente: plano de 16 mm. Salida cerrojo central: 20 mm con dos vueltas. Cerradura de 6 puntos de cierre. Golpe reversible: configurable a izquierda o derecha. Cuadradillo: 8 mm. Aguja: de 35 hasta 45, 55 y 65 mm. Cerrojo superior e inferior cilíndrico de 11 mm con gancho inferior. Disponible con opción rodillo.
