# Cerradura 68 F/16/25 golpe sólo inox

- Propiedad del archivo: CONSTRUNARIO
- Formato: FIEBDC-3/2012
- Programa: Construnario Versión 2.11
- Fecha de los precios: 02/07/2015
- Divisa: EUR

**6816I** u Cerradura 68 F/16/25 golpe sólo inox
Frente: plano de 16 mm. Cuadradillo: 8 mm. Aguja: de 25 hasta 45. Golpe reversible: configurable a izquierda o derecha. Acabado golpe y cerrojo: cincado. Acabado caja: cincado.
