# Cerradura 49N PZW F/16/35 golpe-llave inox

- Propiedad del archivo: CONSTRUNARIO
- Formato: FIEBDC-3/2012
- Programa: Construnario Versión 2.11
- Fecha de los precios: 02/07/2015
- Divisa: EUR

**49PZ16I35** u Cerradura 49N PZW F/16/35 golpe-llave inox.
Frente: plano de 16 mm. Medidas: 245 x 16. Salida de cerrojo: 20 mm con una vuelta. Cerrojo con protección anti-corte sierra mediante perno de acero. Cuadradillo: 8 o 10 mm. Aguja: de 25 hasta 55 y 65. Golpe reversible: configurable a izquierda o derecha. Acabado golpe y cerrojo: cincado brillante. Acabado caja: cincado. DIN 18251-2: clase 3. EN 12209: 2S800C4*BC20. *con cajas de cerraderos de seguridad.
