# Cerradura 3625 327 reg. cincado derch

- Propiedad del archivo: CONSTRUNARIO
- Formato: FIEBDC-3/2012
- Programa: Construnario Versión 2.11
- Fecha de los precios: 02/07/2015
- Divisa: EUR

| Código | Ud | Descripción |
|---|---|---|
| 3625327ECBD | u | Cerradura 3625 327 reg. cincado derch. |
