# Abrepuertas eléctrico 41/IND 12v con palanca de desbloqueo

- Propiedad del archivo: CONSTRUNARIO
- Formato: FIEBDC-3/2012
- Programa: Construnario Versión 2.11
- Fecha de los precios: 02/07/2015
- Divisa: EUR

| Código | Ud | Descripción |
|---|---|---|
| PE41R | u | Abrepuertas eléctrico 41/IND 12v con palanca de desbloqueo |
