# Pomo 1413 ret. interior largo 60 mm

- Propiedad del archivo: CONSTRUNARIO
- Formato: FIEBDC-3/2012
- Programa: Construnario Versión 2.11
- Fecha de los precios: 02/07/2015
- Divisa: EUR

| Código | Ud | Descripción |
|---|---|---|
| WK1413P60 | u | Pomo 1413 ret. interior largo 60 mm |
