# Doble cilindro SX, 45/50mm

- Propiedad del archivo: CONSTRUNARIO
- Formato: FIEBDC-3/2012
- Programa: Construnario Versión 2.11
- Fecha de los precios: 03/07/2015
- Divisa: EUR

**CGQ45/50** u Doble cilindro SX, 45/50mm
Doble cilindro greenteQ modelo SX; perfil estándar, sistema de 6 pitones; función de emergencia (apertura bilateral); certificación acorde EN 1303 : 2005; durabilidad de 100.000 ciclos; la más alta resistencia a la corrosión clase C; alta seguridad de cierre clase 6 con un mínimo de 100.000 combinaciones de cierre; resistencia de clase 1 contra intrusión; dimensión básica 30/30 mm, existe la posibilidad de aumentar el tamaño de un lado o ambos de 5 en 5 mm. Material: acero. Acabado superficie: niquelado mate. Número de pitones por lado de cilindro: 6 Función contra peligro: si. Certificación: EN 1303. Número de llaves por cilindro: 3. Tornillos necesarios: 1 ud. de métrica 5x50 mm. y 1 ud. de métrica 5x80 mm. Unidad de embalaje: (10 uds. por caja 50 uds. por cartón).
